# Terminal de aeració

- Propietat de l'arxiu: CYPE Ingenieros S.A.
- Format: FIEBDC-3/2016
- Programa: Generador de preus de la construcció. CYPE Ingenieros, S.A.
- Data: 24/01/2025
- Divisa: EUR
- Costos indirectes: 3 %
- IVA: 21 %

## I Instal·lacions

### IS Evacuació d'aigües

#### ISB Baixants

**ISB044** U Terminal de aeració.
Tap de ventilació de PVC, TAVE-1012 "MOLECOR", de 110 mm de diàmetre, color gris RAL 7037, per a canonada de ventilació, connectat a l'extrem superior del baixant amb unió enganxada amb adhesiu. Inclús líquid netejador i adhesiu per a tubs i accessoris de PVC.
Inclou: Replanteig. Muntatge i connexionat.
Criteri d'amidament de projecte: Nombre d'unitats previstes, segons documentació gràfica de Projecte.
Criteri de mesura d'obra: Es mesurarà el nombre d'unitats realment executades segons especificacions de Projecte.

| Codi | Ut | Descripció | Rendiment | Preu | Import |
|---|---|---|---|---|---|
| mt36vpq020f | U | Tap de ventilació de PVC, TAVE-1012 "MOLECOR", de 110 mm de diàmetre, color gris RAL 7037, per a canonada de ventilació. (material) | 1 | 8.21 | 8.210 |
| mt36tiq012b | l | Líquid netejador per enganxat mitjançant adhesiu de tubs i accessoris de PVC, "MOLECOR". (material) | 0.008 | 37.6 | 0.301 |
| mt36tiq013b | kg | Adhesiu per tubs i accessoris de PVC, "MOLECOR". (material) | 0.004 | 47.92 | 0.192 |
| mo008 | h | Oficial 1ª lampista. (mà d'obra) | 0.195 | 30.63 | 5.973 |
| mo107 | h | Ajudant lampista. (mà d'obra) | 0.195 | 26.36 | 5.140 |
| % | % | Costos directes complementaris | 2 % | 19.816 | 0.396 |
|  |  | Costos directes |  |  | 20.212 |

Residus:
- col·locació: mt36vpq020f Tap de ventilació de PVC, TAVE-1012 "MOLECOR", de 110 mm de diàmetre, color gris RAL 7037, per a canonada de ventilació; factor de residu 0.0273071
- col·locació: mt36tiq012b Líquid netejador per enganxat mitjançant adhesiu de tubs i accessoris de PVC, "MOLECOR"; factor de residu 0.0275

## Recursos

**mt36vpq020f** U Tap de ventilació de PVC, TAVE-1012 "MOLECOR", de 110 mm de diàmetre, color gris RAL 7037, per a canonada de ventilació
Dades tècniques: Cost energètic 40.709 MJ; Emissió de CO2 2.050 kg; Codi LER 17 02 03; Massa de l'element 0.42 kg; Volum 0.0007 m3
Residus:
- embalatge: re150101 Envasos de paper i cartró. (component de residu); rendiment 0.035 kg; Codi LER 15 01 01; Massa de l'element 1 kg; Volum 0.001333 m3

**mt36tiq012b** l Líquid netejador per enganxat mitjançant adhesiu de tubs i accessoris de PVC, "MOLECOR"
Dades tècniques: Cost energètic 3.819 MJ; Emissió de CO2 0.202 kg; Codi LER 20 01 30; Massa de l'element 1 kg; Volum 0.001 m3
Residus:
- embalatge: re170203 Plàstic. (component de residu); rendiment 0.032 kg; Codi LER 17 02 03; Massa de l'element 1 kg; Volum 0.001667 m3
