# Xarxa de petita evacuació, col·locada superficialment

- Propietat de l'arxiu: CYPE Ingenieros S.A.
- Format: FIEBDC-3/2016
- Programa: Generador de preus de la construcció. CYPE Ingenieros, S.A.
- Data: 24/01/2025
- Divisa: EUR
- Costos indirectes: 3 %
- IVA: 21 %

## I Instal·lacions

### IS Evacuació d'aigües

#### ISD Derivacions individuals

**ISD004** m Xarxa de petita evacuació, col·locada superficialment.
Xarxa de petita evacuació, col·locada superficialment i fixada al parament, formada per tub de PVC, sèrie B, de 32 mm de diàmetre i 3 mm de gruix, que connecta l'aparell amb la baixant, el col·lector o el caixa sifònica; unió enganxada amb adhesiu. Inclús líquid netejador, adhesiu per a tubs i accessoris de PVC, material auxiliar para muntatge i subjecció a l'obra, accessoris i peces especials.
Inclou: Replanteig del recorregut de la canonada i de la situació dels elements de subjecció. Presentació de tubs. Fixació del material auxiliar per a muntatge i subjecció a l'obra. Muntatge, connexionat i comprovació del seu correcte funcionament. Realització de proves de servei.
Criteri d'amidament de projecte: Longitud mesurada segons documentació gràfica de Projecte.
Criteri de mesura d'obra: Es mesurarà la longitud realment executada segons especificacions de Projecte.

| Codi | Ut | Descripció | Rendiment | Preu | Import |
|---|---|---|---|---|---|
| mt36tit400a | U | Material auxiliar per a muntatge i subjecció a l'obra de les canonades de PVC, sèrie B, de 32 mm de diàmetre. (material) | 1 | 0.2 | 0.200 |
| mt36tit010ac | m | Tub de PVC, sèrie B, de 32 mm de diàmetre i 3 mm de gruix, segons UNE-EN 1329-1, amb el preu incrementat el 10% en concepte d'accessoris i peces especials. (material) | 1.05 | 1.44 | 1.512 |
| mt11var009 | l | Líquid netejador per enganxat mitjançant adhesiu de tubs i accessoris de PVC. (material) | 0.02 | 37.6 | 0.752 |
| mt11var010 | l | Adhesiu per tubs i accessoris de PVC. (material) | 0.01 | 47.92 | 0.479 |
| mo008 | h | Oficial 1ª lampista. (mà d'obra) | 0.104 | 30.63 | 3.186 |
| mo107 | h | Ajudant lampista. (mà d'obra) | 0.052 | 26.36 | 1.371 |
| % | % | Costos directes complementaris | 2 % | 7.500 | 0.150 |
|  |  | Costos directes |  |  | 7.650 |

Residus:
- col·locació: mt36tit010ac; factor de residu 0.08
- col·locació: mt11var009 Líquid netejador per enganxat mitjançant adhesiu de tubs i accessoris de PVC; factor de residu 0.0275

## Recursos

**mt36tit010ac** m Tub de PVC, sèrie B
Dades tècniques: Cost energètic 36.367 MJ; Emissió de CO2 0.532 kg; Codi LER 17 02 03; Massa de l'element 0.41 kg; Volum 0.000683 m3
Residus:
- embalatge: re150101 Envasos de paper i cartró. (component de residu); rendiment 0.018 kg; Codi LER 15 01 01; Massa de l'element 1 kg; Volum 0.001333 m3
- embalatge: re170201 Fusta. (component de residu); rendiment 0.052 kg; Codi LER 17 02 01; Massa de l'element 1 kg; Volum 0.000909 m3
- embalatge: re170203 Plàstic. (component de residu); rendiment 0.003 kg; Codi LER 17 02 03; Massa de l'element 1 kg; Volum 0.001667 m3

**mt11var009** l Líquid netejador per enganxat mitjançant adhesiu de tubs i accessoris de PVC
Dades tècniques: Cost energètic 3.819 MJ; Emissió de CO2 0.202 kg; Codi LER 20 01 30; Massa de l'element 1 kg; Volum 0.001 m3
Residus:
- embalatge: re170203 Plàstic; rendiment 0.032 kg
